# Umbau OG2 Elektro
Angebotsaufforderung (GAEB 90, DA83)
Währung: EUR
Auftraggeber: Landkreis Dahme-Spreewald GIM, Lübben

## Zusätzlicher Text
Ausführungsbeschreibung
Ausführungsbeschreibung:
Die Büroetage des 2. Obergeschosses in der Weinbergstr.1, 15907 Lübben
soll  auf den aktuellen Stand der Technik instand gesetzt und für einen
neuen Bezug hergerichtet werden. Der Bestandsschutz der vorhandenen
Anlage soll dabei so weit möglich erhalten werden.
Die Elektroinstallation soll den aktuellen Erfordernissen angepasst
werden.
Insbesondere soll die Beleuchtung durch Energie sparende  LED-Technik
ersetzt, Steckdosen und Datendosen nach Erfordernis nachgerüstet werden.
Die notwendige Kabelverlegung ist Bestandteil der Leistungen.
Die bestehende Elektroanlage wird weiter genutzt und entsprechend
erweitert. Die neu vorgesehenen Steckdosen  in den Räumen sollen auf die
vorhandenen Steckdosenstromkreise aufgeschalten werden.

In den Büros werden quadratische Einlegeleuchten für Deckensysteme mit
sichtbaren Tragschienen vorgesehen, in den Fluren Einbaudownlights.
Einige Räume haben geschlossese Abhangdecken. In diesen Räumen werden
die vorgesehenen Leuchten über Aufbaurahmen als Anbauleuchte montiert.
Bei den vorgesehenen Leuchten kann der Lichtsrom eingestellt werden. In
den Nebenräumen (z.B. WC, Putzmittel usw.) ist der Lichtstrom je Leuchte
entspr. zu reduzieren.

Der Auftraggeber hat im Vorfeld verschiedene Leuchtentypen bemustert.
Gleichwertige Produkte können angeboten werden, wobei der
Gleichwertigkeitsnachweis mit Angebotsabgabe zu übergeben ist.

Hausnorm des Auftraggebers für Datennetze:
- Doppeldose: 2x RJ45, Cat 6(A), jede RJ45 Buchse voll beschalten
(T568A) und fest aufgelegt
- Datenkabel: Cat 7(A), S/FTP (Geflecht),
- Patchfeld: 24x RJ45, Cat 6(A), 1HE, Ort --> im vorhandenen
Serverschrank.
- Patchfeld erden
- Beschriftung muss vorhanden sein und sollte auch aussagekräftig sein.
Es kann auch die fortlaufende Beschriftung der vorhandenen Pachfelder
weitergeführt werden

Die im nachfolgenden Leistungsverzeichnis aufgeführten Positionen
stellen nur
ein Grundgerüst für die beschriebene Aufgabenstellung dar.
Es ist eine vollumfängliche komplette funktions- und abnahmefähige
Gesamtanlage anzubieten und zu errichten. Der Bauherr beabsichtigt nicht
irgenwelche Leistungen an Dritte zu vergeben oder selbst herzustellen.
Alle
erforderlichen und nicht explizit im Detail beschiebenen, aber für die
Erbringung
der beschriebenen Aufgabe erforderlichen Lieferungen und Leistungen sind
in die
Einheitspreise einzurechnen. Solte dies nicht möglich oder eindeutig
sein, sind
diese in Form von Bieterfragen abzuklären.
Auf Grund der Lage, Baufreiheiten und Komplexität ist eine
Objektbesichtigung
zur Kalkulation vor Angebotsabgabe erforderlich.
Alle ausgeschriebenen Positionen verstehen sich grundsätzlich stets als
Lieferung und inkludierter Montage. Die Einheitspreise sind entsprechend
zu kalkulieren.

Die Abrechnung erfolgt nach Aufmaß.
Mit der Schlussrechnung sind sämtliche Lieferscheine und Protokolle
einzureichen.

## Umbau und Erweiterung Elektroanlage
Datum: 28.01.26

### Titel 1 Baustelleneinrichtung

**1.01 Baustelleneinrichtung**
Baustelle für den gesamten Leistungsinhalt einrichten
incl.
aller Nebenkosten, Mieten und ähnliches. Die Bau- und
Lagerbereiche sind sicher abzusperren. Ein
Arbeitsgerüst
ist mit zu kalkulieren.
Menge: 1,000 Psch

**1.02 Baustelleneinrichtung vorhalten / Mehraufwand Materialtransport**
Bustelleneinrichtung über die gesamte Bauzeit vorhalten
incl.
aller Betriebs- und Nebenkosten.
Da der Materialtransport über die Treppenhäuser
erfolgen muss, sind hier auch die dafür erforderlichen
Mehraufwendungen einzurechnen.
Menge: 1,000 Psch

**1.03 Baustelle beräumen**
Baustelle nach Fertigstellung beräumen und den
Grundzustand wieder herstellen
Menge: 1,000 Psch

### Titel 2 Beleuchtung

**2.01 Rückbau Downlight**
Rückbau der Bestandsinstallation,

hier: Flurdownlight
freischalten, abklemmen, zurückbauen und entsorgen
Menge: 26,000 St

**2.02 Rückbau Einlegeleuchte**
Rückbau der Bestandsinstallation,

hier: Einlegeleuchte
freischalten, abklemmen, zurückbauen und entsorgen
Menge: 68,000 St

**2.03 Rückbau Anbauleuchte**
Rückbau der Bestandsinstallation,

hier: Anbauleuchte 1x58 W / 2x58 W
freischalten, abklemmen, zurückbauen und entsorgen
Menge: 13,000 St

**2.04 Rückbau Anbauleuchte**
Rückbau der Bestandsinstallation,

hier: Anbauleuchte rund opal 2x24 W
freischalten, abklemmen, zurückbauen und entsorgen
Menge: 4,000 St

**2.05 Downlight Slim Round 155 12 W 4000 K WT**
Flaches rundes LED-Einbau-Downlight aus Polycarbonat
(PC).

Eingebauter Treiber enthalten, umschaltbar.

Anschlussbox mit Schraubenloser Anschluss, 2-polig
Steckklemme für werkzeuglosen Anschluss.
Durchgangsverdrahtung möglich Kabelquerschnitte bis
2x1,5 mm².

Nennleistung: 12,00 W, Lichtstrom: 1020 lm,
Lichtausbeute: 85 lm/W, Standardabweichung der
Farbanpassung: < 6 sdcm, Farbwiedergabeindex: > 80,
Farbtemperatur: 4000 K, Flicker: = 10 %, Lebensdauer
L70/B50 bei 25 °C: 30000 h, Lebensdauer L80/B10 bei 25
°C: 20000 h, Lebensdauer L90/B10 bei 25 °C: 12000 h.

Gehäuse aus Polycarbonat (PC). Farbe Weiß ähnlich RAL
9016, matte Oberfläche.

Edgelit Downlight-Design. Rotationssymmetrisch breit
strahlende Lichtverteilung (100°).

Geeignet zum werkzeuglosen Einbau in abgehängte Decken
mit Ausschnitt Ø155,0 mm, Montagefedern mit
Klemmbereich 3-30 mm, Einbauhöhe 50,0 mm, zur Montage
auf normal entflammbaren Oberflächen.

Innenanwendung, Temperaturbereich -20.+50 °C.
CE/CB/EAC
Schutzklasse II, Schutzart IP20. IK-Code IK03.
Glühdrahtprüfung 650 °C (IEC 60598-2-1).
Abmessungen: Ø169,00 mm x 30.00 mm, Gewicht: 272.000 g.

Fabrikat: LEDVANCE
Typ: DL SLIM DN 155 12 W 4000 K WT
Artikelnummer: 4058075079052

oder gleichwertig

angebotenes Fabrikat/ Typ: '....................'

liefern, in vorhandene Einbauöffnungen montieren,
betriebsfertig anschließen
Menge: 26,000 St

**2.06 Quadratische Einlege-Leuchte, 625x625, 4000k**
Quadratische Einbauleuchten mit hoher Effizienz und
werkzeugloser Montage.

Externer Treiber mit Power Select (PS)-Schalter im
Lieferumfang enthalten. Der Treiber ist über einen
abnehmbaren DC 5,5-Stecker mit Drehverschluss und einen
manuellen CCT-Schalter mit der Leuchte verbunden.

3Pol-Steckklemme. Kabelquerschnitte bis 3x1,5mm².
Durchgangsverdrahtung möglich.

Mögliche Nennleistung: 35 W / 30 W, Möglicher
Lichtstrom: 3300 lm / 3850 lm, Lichtausbeute bis zu:
110 lm/W, Standardabweichung der Farbabstimmung: 5
sdcm, Farbwiedergabeindex: > 80, Mögliche
Farbtemperatur: 3000 K/4000 K, Flicker: < 3 %,
Lebensdauer L70/B50 bei 25 °C: 70000 h, Lebensdauer
L80/B10 bei 25 °C: 50000 h, Lebensdauer L90/B10 bei 25
°C: 40000 h.

Rahmen aus extrudiertem Aluminium mit
Pulverbeschichtung, Farbe Weiß, ähnlich RAL 9003.
Metallgehäuse: Weiß .

Hintergrundbeleuchtetes Panel-Design mit PMMA-Linsen
und einem Diffusor aus vergilbungsfreiem optischem
Polystyrol (PS)-Material. Lichtaustrittsfläche aus
Polystyrol (PS) mit mikroprismatischer Oberfläche,
dadurch sehr gute Entblendung UGR < 19, geeignet für
Schreibtischarbeit nach EN 12464-1 mit eingeschränkter
Leuchtdichte L = 3000 cd/m² für Abstrahlwinkel über 65°
rundum.

Geeignet zum Einbau in Deckeneinbausysteme im Rastermaß
625 x 625 mm, 2x Bügel zum Aufhängen inklusive,
Sicherungsbügel vormontiert.

Innenanwendung, Temperaturbereich -10.+50 °C.
CE/CB/TÜV/UKCA/EAC
Schutzklasse II, Schutzart IP40/IP20 raumseitig/
rückseitig. Schlagschutz IK02. Glühdrahttest 650 °C
(IEC 695-2-1). Garantie: 5 Jahre.

Abmessungen: 620,00 mm x 620,00 mm x 32,00 mm, Gewicht:
1900.000 g.

Fabrikat: LEDVANCE
Typ: PL COMP 625 V 35W 830 840 U19 PS
Artikelnummer: 4099854206573

oder gleichwertig

angebotenes Fabrikat/ Typ: '....................'

liefern, in vorhandene Einbauöffnungen montieren,
betriebsfertig anschließen
Menge: 79,000 St

**2.07 Aufbaurahmen für vor genannte Einlegeleuchte 625x625**
SURFACE MOUNT KIT VALUE
SURFACE MOUNT KIT VALUE 625 SURFACE MOUNT KIT H70 VAL

Rahmen zur Anbaumontage von Panel-Leuchten.
Rahmen aus extrudiertem Aluminium mit
Pulverbeschichtung, Farbe Weiß, ähnlich RAL 9003.
Montage des Rahmens mit mitgelieferten Polykarbonat-
Eckclips. Befestigung mit Schrauben an der
Deckenfläche. Passend für Panels mit den Seitenmaßen
625 x 625 mm.

Abmessungen: 638 mm x 638 mm x 70,0 mm, Gewicht: 1030
g.

Firma: LEDVANCE GmbH
Artikelnummer: 4058075402867
Artikel: PANEL 625 SURFACE MOUNT KIT H70 VAL

oder gleichwertig

angebotenes Fabrikat/ Typ: '....................'

liefern, montieren, betriebsfertig anschließen
Menge: 12,000 St

### Titel 3 Datennetz

**3.01 Zusatzausstattung für Verteilerschränke Patchpanel mind. Kat. 6a**
Zusatzausstattung für Verteilerschränke der Daten- und
Kommunikationstechnik,
Patchpanel mind. Kat. 6a inkl. 24 RJ45-Modulen,
ausziehbar/schwenkbar
mit Zubehör zum betriebsfertigen Einbau in 19" Rack,
liefern einbauen, erden
Serverschrank ist vorhanden
Menge: 4,000 St

**3.02 Datenkabel S/STP Kat 7 4x2x0,6 PiMF**
Datenkabel S/STP, DIN EN 50288-1, DIN EN 50173-1, als
TWIN-Kabel in vorhandenem Installationsrohr/-kanal (50
%) / auf Kabelrinne 35 %, Einzelschelle 15%
Kat 7,  4 x 2 x 0,6
Menge: 4500,000 m

**3.03 Datenkabel auflegen Kat 7**
Datenkabel S/STP 4 x 2 x 0,6 beidseitig auflegen, auf
Rangier-verteiler/Installationskit/Datenanschlussdose,
einschl. Beschriftung,Kat. 7,
Teilkabellängen auf Dose und auf Patchfeld auflegen
Menge: 84,000 St

**3.04 Beschriftung von Anschlussdosen und Anschlussstellen Anschlussdose mit 2 x RJ 45**
StL-Nr. 1236827620201
Beschriftung von Anschlussdosen und Anschlussstellen,
Anschlussdose mit 2 x RJ 45,
Menge: 42,000 St

**3.05 Beschriftung von Anschlussdosen und Anschlussstellen Rangierfeld mit 2 4 x RJ 45**
StL-Nr. 1236827620301
Beschriftung von Anschlussdosen und Anschlussstellen,
Rangierfeld mit 24 x RJ 45,
Menge: 4,000 St

*Hinweis*
Wichtiger Hinweis zur Messung
Das Bestandsdatennetz ist vorab auf Funktionfähigkeit
zu prüfen.
Es ist eine Messung der LAN-Verkabelung vorab
durchzuführen und zur Bewertung dem Auftraggeber zu
übergeben.

Diese Messung ist unabhängig von der
Inbetriebnahmemessung nach Erweiterung des Datennetzes.
Nach Fertigstellung der Arbeiten ist eine
Inbetriebnahmemessung des gesamten Datennetzes
(Bestandsnetz und Erweiterung) durchzuführen.

**3.06 Messung Netzwerkdosen Bestand**
Permanent-Link-Messung der Tertiärverkabelung DIN EN
50173-1,
Messprotokoll als Datei in PDF-Format und auf Papier,
Messung Klasse E
hier RJ45- Doppeldosen Bestand
Menge: 62,000 St

**3.07 Messung Netzwerkdosen Neubau**
Permanent-Link-Messung der Tertiärverkabelung DIN EN
50173-1,
Messprotokoll als Datei in PDF-Format und auf Papier,
Messung Klasse E
hier RJ45- Doppeldosen Neubau
Menge: 42,000 St

### Titel 4 Niederspannungsnetz

*Hinweis*
Hinweis: Sockelleistenkanal
Zur Büroinstallation wurde teilweise Sockelleistenkanal
des Herstellers Tehalit verwendet.
Typ: SL15100
RAL: 9010
Das Kanalsystem dieses Herstellers ist nicht mehr
verfügbar.
Die weitere Leistungsbeschreibung baut daher auf dem
Produkt SL des Herstellers OBO Bettermann als
Leitfabrikat auf.
Beide Systeme sind untereinander nur bedingt
kompatibel.
Daher ist bei der Installtion auf Sortenreinheit je
Raum zu achten.

**4.01 Sockelleistenkanal**
Sockelleistenkanal, SL Set 20x110 9010 zur Verlegung
elektrischer Kabel und Leitungen im Innenbereich. Mit
Bodenlochung zur Montage direkt an der Wand.
Geräteeinbau mit einem Geräteträger möglich. Bestehend
aus Kanalunter- und -oberteil. Formteile für
Richtungsänderungen, Endstücke zum Verschließen der
Kanalenden und Zubehörteile erhältlich. Geprüft nach
DIN EN 50085-1.
Werkstoff: Polyvinylchlorid, PVC
Farbe: reinweiß; RAL 9010
Mengeneinheit: Meter
Länge: 2000 mm
Breite: 110 mm
Höhe: 20 mm
Anzahl der festen Trennwände: 2
Nutzquerschnitt: 1350 mm²
Dichtlippe des Oberteils: ohne
Ohne Teppichleiste
Montagelochung im Boden: ja
Halogenfrei: nein
Marke: `.................`
Typ: SL 20110 rws
liefern, installieren
Menge: 50,000 m

**4.02 Formteil, Endstück li/re**
Formteil, Endstück links/ rechts
nach Bedarf für vorgenannten Sockelleistenkanal

RAL: 9010
Menge: 14,000 St

**4.03 Formteil, Inneneck**
Formteil, Inneneck nach Bedarf für vorgenannten
Sockelleistenkanal
RAL: 9010
Menge: 6,000 St

**4.04 Brüstungskanal BR 60x110mm/80-7035, PVC, Unter-/Oberteil**
Brüstungskanal aus PVC nach DIN EN 50085-2-1 zur
Leitungsverlegung direkt auf der Wand oder an
Wandkonsolen, innenliegendes 80 mm Oberteil zum
Geräteinbau von handelsüblichen Schalterprogrammen in
Kombination mit Geräteeinbaudosen oder M45
Einbaugeräten mit Hilfe von frontrastenden
Adapterrahmen, Unterteil mit zweireihiger Bodenlochung
zur Befestigung und einer DIN-Schiene für die
Rastmontage.
Liefern und in Teilstücke montieren.
Fabrikat: `...............................`
Menge: 16,000 m

**4.05 Formteil, Endstück li/re**
Formteil, Endstück links/ rechts
nach Bedarf für vorgenannten Brüstungskanal
RAL: 9010
Menge: 16,000 St

**4.06 Formteil, Inneneck**
Formteil, Inneneck nach Bedarf für vorgenannten
Brüstungskanall
RAL: 9010
Menge: 4,000 St

**4.07 Geräteträger, Doppelsteckdose in SLK**
Geräteträger SL 2-fach 20x110 9010 zur Montage von
Einbaugeräten (Strom- und Daten). Beim Einsatz von
Datenmodulen kann aufgrund der Bauform, die Einhaltung
des vorgeschriebenen Biegeradius der Datenleitung ggf.
nicht gewährleistet werden. Geräteträger für SL-Kanäle.
Systembestandteil nach DIN EN 50085-1.
Werkstoff: Polyvinylchlorid
Farbe: reinweiß; RAL 9010
Länge: 52 mm
Breite: 111 mm
Höhe: 176 mm
Mengeneinheit: Stück
Halogenfrei: nein
Anzahl der Einheiten: 1
Bestückung: 2xSCHUKO-Steckdose
Dekor: ohne
Montageart: Einbau in Sockelkanal
Marke: `.......................................`
Menge: 24,000 St

**4.08 Geräteträger, Doppelsteckdose, BRK**
Geräteträger 2-fach 20x110 9010 zur Montage von
Einbaugeräten (Strom- und Daten). Beim Einsatz von
Datenmodulen kann aufgrund der Bauform, die Einhaltung
des vorgeschriebenen Biegeradius der Datenleitung ggf.
nicht gewährleistet werden. Geräteträger für BR-Kanäle.
Systembestandteil nach DIN EN 50085-1.
Werkstoff: Polyvinylchlorid
Farbe: reinweiß; RAL 9010
Länge: 52 mm
Breite: 111 mm
Höhe: 176 mm
Mengeneinheit: Stück
Halogenfrei: nein
Anzahl der Einheiten: 1
Bestückung: 2xSCHUKO-Steckdose
Dekor: ohne
Montageart: Einbau in Brüstungskanal
Marke: `.......................................`
Menge: 20,000 St

**4.09 Geräteträger SL leer**
Geräteträger  leer 20x110 9010 zur Montage von
Einbaugeräten (Strom- und Daten). Beim Einsatz von
Datenmodulen kann aufgrund der Bauform, die Einhaltung
des vorgeschriebenen Biegeradius der Datenleitung ggf.
nicht gewährleistet werden. Geräteträger für SL-Kanäle.
Systembestandteil nach DIN EN 50085-1.
Werkstoff: Polyvinylchlorid
Farbe: reinweiß; RAL 9010
Länge: 50 mm
Breite: 96 mm
Höhe: 184 mm
Mengeneinheit: Stück
Halogenfrei: nein
Anzahl der Einheiten: 1
Bestückung: ohne
Dekor: ohne
Montageart: mit Zentralscheibe, Einbau in Sockelkanal
Marke: `........................................`
Typ: SL ETler20110rws
Menge: 24,000 St

**4.10 Geräteträger BRK leer**
Geräteträger  leer 20x110 9010 zur Montage von
Einbaugeräten (Strom- und Daten). Beim Einsatz von
Datenmodulen kann aufgrund der Bauform, die Einhaltung
des vorgeschriebenen Biegeradius der Datenleitung ggf.
nicht gewährleistet werden. Geräteträger für SL-Kanäle.
Systembestandteil nach DIN EN 50085-1.
Werkstoff: Polyvinylchlorid
Farbe: reinweiß; RAL 9010
Länge: 50 mm
Breite: 96 mm
Höhe: 184 mm
Mengeneinheit: Stück
Halogenfrei: nein
Anzahl der Einheiten: 1
Bestückung: ohne
Dekor: ohne
Montageart: mit Zentralscheibe, Einbau in Sockelkanal
Marke: `........................................`
Typ: SL ETler20110rws
Menge: 20,000 St

**4.11 Datenanschlussdose geschirmt RJ 45 mit 45° Schrägauslass UP, in vorhan d. Gerätedose**
Datenanschlussdose geschirmt nach DIN EN 50173-1,mind.
Kat. 6a, 250 MHz,
RJ 45 mit 45° Schrägauslass, 2fach
 UP, in vorhandener Gerätedose
mit Zentralscheibe
liegfern, montieren, anschließen
Menge: 44,000 St

**4.12 SCHUKO-Steckdose 16 A 250 V~**
System 55 Reinweiß SCHUKO-Steckd. [418803]
SCHUKO-Steckdose 16 A 250 V~
Steckklemmen
Reinweiß glänzend

Merkmale:
- Tragring ist in Verbindung mit den
Befestigungskrallen und Krallenschrauben
geerdet.
- Schnellbefestigung (ca. 3,5 Umdrehungen pro
Befestigungskralle).
- Eingehauste Spreizkrallen.
- Einfachere Krallenbefestigung durch robusten
Schraubenkopfantrieb PZ1 /
Schlitz / PH.
- Vereinfachte Installation durch patentierte Anordnung
der großen
Schlüssellochprofile mittels Dosenschrauben.
- Geringe Einbautiefe.
- Große, ergonomisch geformte Lösehebel.
- Stabiler Erdungsbügel mit massiven Erdungsfingern.
- Stabiler und korrosionsbeständiger Stahltragring.
- Bruchsicherer Thermoplastsockel.

Technische Daten:
Einbautiefe: 32 mm
Leitergut: starr und flexibel
Anschlussquerschnitt
- für Leiter von: 1,5 mm² bis 2,5 mm²

Hinweise:
- Mit erhöhtem Anpressdruck des Erdungsbügels geprüft
nach T.N.O.

Fabrikat: `.................................`
liefern, montieren, anschließen
Menge: 28,000 St

**4.13 Datenanschlussdose geschirmt RJ 45 mit 45° Schrägauslass UP, in vorhan d. Gerätedose**
Datenanschlussdose geschirmt nach DIN EN 50173-1,mind.
Kat. 6a, 250 MHz,
RJ 45 mit 45° Schrägauslass, 2fach
 UP, in vorhandener Gerätedose
mit Zentralscheibe, passend für vorgenanntes
Schalterprogramm
Fabrikat: `......................................`
liefern, montieren, anschließen
Menge: 24,000 St

**4.14 Abdeckrahmen Standard 55 2fach**
Standard 55 Reinweiß Abdeckrahmen 2f
Abdeckrahmen Standard 55
Reinweiß glänzend
2fach

Merkmale:
- Bruchsicher.

Hinweise:
- Auch für Kanalinstallationen geeignet.
- Abdeckrahmen (1- bis 5fach) in Verbindung mit
Dichtungsset auch für die
Montage wassergeschützt Unterputz IP44 geeignet.

Fabrikat: `.............................`
Menge: 88,000 St

**4.15 Schalterhohlwanddose 61mm**
Schalterhohlwanddose tief, 61mm, rund
Material: Polypopylen
Flammwidrigkeit 850°C nach VDE 0606 Teil 1 / DIN IEC
695 Teil 2-1
Für Plattenstärke von 7 bis max. 35 mm
Ausbrechöffung für Leitungen und Rohre
Mit beiligenden Verbindungsstutzen
Flammwidrigkeit 850°C nach VDE 0606 Teil 1 / DIN IEC
695 Teil 2-1, Frässloch: 68 mm, für Plattenstärke von 7
bis max. 35 mm, Ausbrechöffnung für Leitungen und
Rohre, Material: Polypopylen, mit beiligenden
Verbindungsstutzen
liefern, in Hohlwand einbauen
Menge: 5,000 St

**4.16 Serienschalter u.P. (Hohlraum)**
Serienschalter optisch passend zur Bestandsinstalltion
liefern, montieren und anschließen
(die  vorhandene Beleuchtungszuleitung ist aufzunehmen
und zum  neuen Standort des Schalters zu verschwenken)
Menge: 5,000 St

**4.17 Brandschutzkanal I90**
Brandschutzkanal I90 liefern und in 2 Teillängen
verlegen,
incl. Herstellung der Wandanschlüsse
(hier. Flurquerungen)
Menge: 8,000 m

**4.18 NYM-J/-O in vorhand. Rohr/Kanal/Haltern/Rinne Leiterzahl 3 1,5 mm2**
NYM-J/-O DIN VDE 0250-204, in vorhandenem
Installationsrohr/-kanal/Sammelhalter/auf Kabelrinne,
Hohlwand
Leiterzahl 3,
Querschnitt 1,5 mm2
Menge: 100,000 m

**4.19 NYM-J/-O in vorhand. Rohr/Kanal/Haltern/Rinne Leiterzahl 3 2,5 mm2**
NYM-J/-O DIN VDE 0250-204, in vorhandenem
Installationsrohr/-kanal/Sammelhalter/auf Kabelrinne,
Hohlwand
Leiterzahl 3,
Querschnitt 2,5 mm2
Menge: 300,000 m

**4.20 NYM-J/-O in vorhand. Rohr/Kanal/Haltern/Rinne Leiterzahl 5 1,5 mm2**
NYM-J/-O DIN VDE 0250-204, in vorhandenem
Installationsrohr/-kanal/Sammelhalter/auf Kabelrinne,
Hohlwand
Leiterzahl 5,
Querschnitt 1,5 mm2
Menge: 30,000 m

**4.21 Inbetriebnahme, Messungen, Protokollierung**
Inbetriebnahme / Messung / protokollierung der vor
genannten gesamten Anlage
Menge: 1,000 Psch

### Titel 5 Sonstiges

**5.01 Stundenlohn Elektrofachkraft**
Stundenverrechnungssatz für Elektrofachkraft
Stundensatz Servicetechniker und Elektrofachkraft für
nicht vorhersehbare Leistungen
Abrechnung erfolgt auf Nachweis
Leistungen, die auf Stundenbasis abgerechnet werden
sollen, sind vor Ausführung dem Auftraggeber anzuzeigen
und von ihm freigeben zu lassen. Zur Abrechnung kommt
ausschließlich die Einsatzzeit vor Ort. Beginn- und
Endezeit sind vom Ansprechpartner vor Ort auf dem
Tagesbericht bestätigen zu lassen.

Leistungsanzeige, Freigabe und Nachweis bedürfen
ausschließlich der Schriftform

Abruf der Stunden erfolgt innerhalb üblicher
Arbeitszeiten (6:00...17:00 Uhr)
Menge: 10,000 h

**5.02 Wanddurchbruch 100x100**
Wanddurchbruch Mauerwerk / Stahlbeton BxH 100x100
bis 240mm Tiefe herstellen und nach Kabellegung
fachgerecht schließen
Menge: 4,000 St

USt %: 19,00
